# Rückbau Pumpwerke
Angebotsaufforderung (GAEB 90, DA83)
Währung: EUR
Auftraggeber: Energieversorgung Sylt GmbH Energieversorgung Sylt GmbH

## Leistungsverzeichnis
Datum: 23.05.22

### Bereich 01 Allgemeine Arbeiten

#### Titel 01.01 Allgemeine Arbeiten

**01.01.0010 Baustelle einrichten**
Baustelle einrichten und räumen
Benutzte Verkehrswege reinigen
Strom-, Wasseranschluss soweit erforderlich,
herstellen.
Menge: 1,000 psch

**01.01.0030 Bauzaun (Stahlgitter) aufstellen, vorhalten und entfernen**
Bauzaun nach Unterlagen des AG aufstellen, zur
Absicherung der Baustelle während der Bauzeit vorhalten
.
Zaunhöhe = 2,00 m.
Zaun = Stahlgitter-Fertigteilelemente
Menge: 60,000 m

**01.01.0050 Boden liefern und einbauen (verdichtungsfähig)**
Geeigneten Boden liefern, in die Behältergrube
profilgerecht einbauen und verdichten,
Material = verdichtungsfähiger Boden. Bodenklasse nach
LAGA bis Z= 1.1
Abgerechnet wird nach Auftragsprofilen.
Menge: 260,000 m3

**01.01.0060 Schottertragschicht herstellen (Bk 1,0 bis Bk 100)**
Schottertragschicht für Verkehrsflächen herstellen und
verdichten.
Verformungsmodul EV2 auf der Oberfläche mind. 120 MPa.
Material Korn größer 2,0 mm = gebrochene Mineralstoffe.
Material = Brechkorngemisch  Körnung 0/45.
Dicke =  30  cm.
Abrechnungseinheit 2,0 t/m³.
Der Materialnachweis hat durch Lieferscheine zu
erfolgen!
Menge: 45,000 m3

**01.01.0070 Wassergebundene Deckschicht herstellen**
Deckschicht bestehend aus 5,0 cm (verdichtet) dickem
Splitt mit einer Körnung 0/8 herstellen
Menge = 10 kg/m².
Einzukalkulieren sind alle erforderlichen Materialien
und Nebenleistungen.
Abgerechnet wird nach Auftragsprofilen.
Menge: 150,000 m2

### Bereich 02 Demontage/Rückbau

#### Titel 02.01 Abbrucharbeiten

**02.01.0010 Abbruch Türen und Fenster**
Abbruch der vorhandenen Tür und der Fenster inkl. laden
und fachgerecht Entsorgen
Menge: 5,000 Stk

**02.01.0020 Abbruch der Dacheindeckung**
Aufnehmen der Dacheindeckung aus asbesthaltigen
Faserbetonschindeln.
einschl. fachgerechter Entsorgung Abfallschlüssel
170605 siehe auch Schadstoffkataster
Menge: 130,000 m2

**02.01.0030 Abbruch Dachstuhl**
Abbauen des Dachstuhles aus imprägnierten
Holzkonstruktion und Entsorgung
Menge: 3,000 m3

**02.01.0040 Abbruch von Zwischendecke**
Abbruch der Stahlbetondecken über dem Betriebsgebäude
laden und fachgerecht entsorgen
Menge: 15,000 m3

**02.01.0050 Abbruch der Zwischendecke**
Vorh. Stahlbetondecke über dem Vorlagebehälter
abbrechen, laden und fachgerecht entsorgen
Menge: 15,000 m3

**02.01.0060 Abbruch Innen- und Außenwände aus Mauerwerk**
Vorhandene Mauerwerk des Betriebsgebäudes Innen- und
Außenwänden inkl. Putzschichten abbrechen, laden und
fachgerecht entsorgen. einschl. notwendiger Erdarbeiten

.
Menge: 25,000 m3

**02.01.0070 Abbruch Innen- und Außenwände aus Stahlbeton**
Vorh. Stahlbetonwandung des Pumpenkellers u.
Vorlagebehälters abbrechen, laden und fachgerecht
entsorgen
einschl. notwendiger Erdarbeiten
.
Menge: 25,000 m3

**02.01.0080 Abbruch vob Pumpenfundamenten**
Abbruch von Pumpenfundamenten aus Stahlbeton inkl.
laden und fachgerechter Entsorgung
Menge: 4,000 Stck

**02.01.0090 Entfernen von Wandbeschichtungen**
Entfernen, laden und fachgerecht entsorgen der vorh.
Wandbeschichtung im Vorlagebehälter bis zur tragenden
Schicht
einschl. Entsorgungsgebühren.
Material: Farbanstrich mit PAK (s. Schadstoffkataster)
Verfahren nach Wahl des AN
Menge: 55,000 m2

**02.01.0100 Entfernen von Wandbeschichtungen**
Entfernen, laden und fachgerecht entsorgen der vorh.
Wandbeschichtung im Betriebsraum bis zur tragenden
Schicht
einschl. Entsorgungsgebühren.
Material: Farbanstrich mit PCB (s. Schadstoffkataster)
Verfahren nach Wahl des AN
Menge: 240,000 m2

**02.01.0110 Wanddruchbrüche**
Im verbleibenden unteren Teil des
Pumpengebäudes/Vorlagebehälter oberhalb der Bodenplatte
Wanddurchbrüche 30cmx30 cm herstellen
Menge: 4,000 Stk

**02.01.0120 Rückbau Schachtabdeckung**
Vorhandene Schachtabdeckung 1,0m x1,0m aus  Edelstahl
einschl. Rahmen ausbauen und entsorgen. Einschl.
anfallender Entsorgungsgebühren
Menge: 2,000 St

**02.01.0130 Rückbau Lüftungsrohre**
Vorh. Lüftungsrohre abbrechen und fachgerecht
entsorgen.
einschl. anfallender Entsorgungsgebühren
Menge: 2,000 St

**02.01.0140 Rohrleitung verdämmern, DN 300 bis DN 400**
Vorhandene Rohrleitungen DN 400 mit Dämmer oder
gleichwertigem Material verfüllen.
Abschnitt vom Sammelschacht bis Vorlagegehälter
In den Einheitspreis einzurechnen sind:
- Lieferung, Einbau, Vorhaltung und Ausbau aller
erforderlichen Materialien für die Verfüllung und
Entlüftung.
- Die erforderliche Abmauerung der Kanäle.
Menge: 3,000 m

### Bereich 03 Stundenlohnarbeiten

#### Titel 03.01 Stundenlohnarbeiten

**03.01.0010 Facharbeiter**
Gestellung eines Facharbeiter in Abstimmung mit dem AG
Menge: 5,000 h

**03.01.0020 Radlader 70 KW**
Gestellung eines Radladers 70 KW einschl. Bedienung in
Abstimmung mit dem AG
Menge: 5,000 h

**03.01.0030 Kettenbagger 25.0 to**
Gestellung einer Kettenbagger 25,0 to einschl.
Bedienung in Abstimmung mit dem AG
Menge: 5,000 h

**03.01.0040 LKW 20,0 to**
Gestellung eines LKW 4 Achser  20,0 to einschl.
Bedienung in Abstimmung mit dem AG
Menge: 5,000 h

**03.01.0050 Saug- Spülfahrzeug**
Abpumpen von kommunalem Abwasser aus dem bestehenden
Speicherbehälter mittels Spülwagen.
Es ist mit Erschwernissen durch Ablagerungen und Zöpfe
zu rechnen.
Menge: 5,000 h

USt %: 19,00
